# Estación total topográfica inteligente con autoaprendizaje para todas las condiciones, referencia TS16 de Leica

- Propiedad del archivo: CONSTRUNARIO
- Formato: FIEBDC-3/2012
- Programa: Construnario Versión 3.51
- Fecha de los precios: 11/11/2022
- Divisa: EUR

**TS16** u Estación total topográfica inteligente con autoaprendizaje para todas las condiciones, referencia TS16 de Leica
Descubra la primera estación total del mundo con autoaprendizaje. Al adaptarse automáticamente a cualquier condición medioambiental, la Leica Viva TS16 sigue solo su prisma y nada más que el suyo. No importa la dificultad de la tarea o la cantidad de obstrucciones que haya en el lugar, esta estación total superará sus expectativas. Cubre una amplia gama de aplicaciones, pues esta estación total ve exactamente lo mismo que usted. Conocida por su óptima capacidad de crear imágenes integrales, puede capturar las condiciones exactas de cualquier lugar de trabajo a través de la capacidad de autoaprendizaje de la Viva TS16. Software atractivo La Viva TS16 incorpora el revolucionario software Leica Captivate, que convierte datos complejos en modelos 3D realistas y manejables. Con aplicaciones fáciles de utilizar y tecnología táctil familiar, es posible ver los datos de medición y de diseño en todas sus formas y dimensiones. Captivate permite cambiar entre distintos sectores y aplicaciones con apenas un desplazamiento del dedo, independientemente de si trabaja con GNSS, estaciones totales o ambos. Infinidad de posibilidades Mientras que Leica Captivate captura y modela los datos sobre el terreno, Leica Infinity procesa la información en oficina. Una transferencia de datos sencilla garantiza que el proyecto vaya a buen ritmo. Leica Captivate y Leica Infinity trabajan de forma conjunta para integrar los datos y editar los proyectos de una manera más rápida y eficiente.
