# UNIDAD INTERIOR Multi consola de suelo 2, 5 kW

- Propiedad del archivo: CONSTRUNARIO
- Formato: FIEBDC-3/2012
- Programa: Construnario Versión 3.51
- Fecha de los precios: 11/03/2014
- Divisa: EUR

**RASB10UFVE** u UNIDAD INTERIOR Multi consola de suelo 2, 5 kW
Unidad interior marca Toshiba de consola de suelo para conjuntos split o multisplit, modelo RASB10UFVE. Caudal de aire 510 m³/h. Nivel de presión sonora (alta/baja) 39/26 dB(A). Dimensiones AlxAnxPr 600x700x220 mm. Peso 16 kg.
