# Trespa® PuraNFC® by Trespa

- Propiedad del archivo: CONSTRUNARIO
- Formato: FIEBDC-3/2012
- Programa: Construnario Versión 3.51
- Fecha de los precios: 10/08/2022
- Divisa: EUR

**C0706TRE_13** m Trespa® PuraNFC® by Trespa
Laminados compactos decorativos de alta presión para aplicaciones exteriores, con un espesor de 8 mm, fabricados según la norma EN 438-6:2005. Las placas están constituidas por capas de fibras basadas en madera (papel y/o madera), impregnadas con resinas termoestables y unidas a una capa superficial de una cara, con colores/diseños decorativos. La resina transparente que recubre la cara superficial es curada mediante la tecnología Electron Beam Curing (EBC), exclusiva de Trespa, para mejorar sus propiedades de protección contra la intemperie y la luz. Todos estos componentes se unen entre sí mediante la aplicación simultánea de calor (= 150° C / = 302° F) y alta presión específica (> 7 MPa), creando un material homogéneo no poroso de mayor densidad y una superficie decorativa integrada.
