# Módulo universal para la regulación de la intensidad luminosa, Dimmer-Control de Nice. Compatible con varias fuentes de luz

- Propiedad del archivo: CONSTRUNARIO
- Formato: FIEBDC-3/2012
- Programa: Construnario Versión 3.51
- Fecha de los precios: 10/08/2022
- Divisa: EUR

**Dimmer-Control** u Módulo universal para la regulación de la intensidad luminosa, Dimmer-Control de Nice. Compatible con varias fuentes de luz
Módulo universal para la regulación de la intensidad luminosa, compatible con varias fuentes de luz. Dimmer-Control se utiliza como un regulador de la intensidad de la luz o como un interruptor en los sistemas de dos conductores y en los de tres. El dispositivo adapta la intensidad luminosa en función de las preferencias y de la situación. Dimmer-Control mide el consumo energético y la potencia activa de la corriente y los mecanismos de seguridad lo protegen contra sobrecalentamientos, sobrecargas y bajadas de tensión. La configuración correcta del dispositivo permite aprovechar al máximo la duración de las bombillas y reducir el consumo de corriente. El regulador de intensidad de la luz funciona con las siguientes fuentes: • Bombillas de 230 V incandescentes o halógenas. • Bombillas halógenas ELV y bombillas LED regulables (con transformador electrónico). • Bombillas halógenas MLV (con transformador). • Bombillas LED con luminosidad regulable, • Barras fluorescentes CFL con luminosidad regulable. • Fuentes luminosas con intensidad regulable (factor de potencia > 0,5) con una potencia mínima de 5 VA (dependiendo del tipo de carga)*
