# Módulo inteligente para el control cromático de las luces, referencia RGBW-Control de Nice

- Propiedad del archivo: CONSTRUNARIO
- Formato: FIEBDC-3/2012
- Programa: Construnario Versión 3.51
- Fecha de los precios: 10/08/2022
- Divisa: EUR

**RGBW-Control** u Módulo inteligente para el control cromático de las luces, referencia RGBW-Control de Nice
Módulo inteligente para el control cromático de las luces. RGBW-Control es un módulo, que permite el accionamiento a distancia de los LED RGB y RGBW, de la iluminación halógena y de los ventiladores. Los receptores conectados pueden alimentarse con una tensión de 12 o 24 V. Permite gestionar en un modo simple la iluminación y cambiar el color de la luz, utilizando la aplicación Yubii Home. Gestiona hasta cuatro sensores analógicos 0-10V (sensor de temperatura, humedad, viento, calidad del aire, radiación etc.). Al mismo tiempo, permite modificar el color de la iluminación de casa dependiendo del tiempo atmosférico o de la fase del día. RGBW-Control es un módulo con un diseño minimalista, que regula los colores de las luces de tu vivienda
