# Junta estanca CDC. Espesor: 25mm

- Propiedad del archivo: CONSTRUNARIO
- Formato: FIEBDC-3/2012
- Programa: Construnario Versión 3.51
- Fecha de los precios: 29/07/2022
- Divisa: EUR

**JUAESTACDC** m Junta estanca CDC. Espesor: 25mm
Cierre estanco de finales de parametro. Se utiliza usualmente en cubierta, para el cierre de las líneas de cumbrera y canal. Se coloca directamente entre la chapa metálica y el canalón o remate de cumbrera, atornillado después de ambas piezas. – Espesor: 25mm – Altura: según perfil – Longitud: según perfil
