# Caldera automática de pellets, referencia BioWIN2 de Windhager. De 10 a 33 KW

- Propiedad del archivo: CONSTRUNARIO
- Formato: FIEBDC-3/2012
- Programa: Construnario Versión 3.51
- Fecha de los precios: 01/08/2022
- Divisa: EUR

**BW2WIN** u Caldera automática de pellets, referencia BioWIN2 de Windhager. De 10 a 33 KW
BioWIN2 de Windhager es la caldera de pellets para calentar a largo plazo y sin preocupaciones. Incorpora el saber hacer y la experiencia obtenidos de cuatro generaciones de calderas de pellets, que ya han completado 1.000 millones de horas de servicio. Por lo tanto, todos los componentes de BioWIN2 están cuidadosamente diseñados y son de última generación, lo que hace que la calefacción con pellets sea aún más conveniente, económica y confiable.
