# Piedra arenisca Duero de Pinacas: Acabado: apomazado

- Propiedad del archivo: CONSTRUNARIO
- Formato: FIEBDC-3/2012
- Programa: Construnario Versión 3.51
- Fecha de los precios: 21/09/2023
- Divisa: EUR

**AREDUER** m Piedra arenisca Duero de Pinacas: Acabado: apomazado
Variedad de tono dorado que combina vetas ocres y cobrizas. Es un prototipo muy particular, especial y diferente a las areniscas clásicas. La disposición de su grano le aporta firmeza y resistencia, adaptándose perfectamente a los proyectos más distinguidos y exclusivos.
