# Monitor de temperatura con alarma, referencia T400N de Masanés. Para cualquier sensor de temperatura tipo NTC

- Propiedad del archivo: CONSTRUNARIO
- Formato: FIEBDC-3/2012
- Programa: Construnario Versión 3.51
- Fecha de los precios: 02/08/2022
- Divisa: EUR

**T400N** u Monitor de temperatura con alarma, referencia T400N de Masanés. Para cualquier sensor de temperatura tipo NTC
El T400N Elite es un monitor de temperatura con indicador/alarma para cualquier sensor de temperatura tipo NTC. Dispone de selector rotativo para seleccionar el valor de la temperatura de alarma. Se recomienda utilizar sensores de las series ADB810, WDB70 o WDB810.
