# Horno multifunción, referencia 8H-115BB de Fagor. 9 funciones. 77 litros

- Propiedad del archivo: CONSTRUNARIO
- Formato: FIEBDC-3/2012
- Programa: Construnario Versión 3.51
- Fecha de los precios: 02/08/2022
- Divisa: EUR

**8H_115BB** u Horno multifunción, referencia 8H-115BB de Fagor. 9 funciones. 77 litros
Seguro que no te gusta limpiar el horno. Para ayudarte en la limpieza, el interior de los hornos Fagor está revestido con EasyClean, un esmaltado especial sin poros ni irregularidades que impide que la grasa y la suciedad se adhieran a la superficie. Ahora, limpiar el horno es extremadamente fácil. No te compliques la vida y dedica tu tiempo a otra cosas. Gracias a esta función sabrás con exactitud cuándo hay que sacar el asado del horno. Solo tienes que programar el Reloj con función STOP girando el mando y no te preocupes por nada. El horno se apagará cunado transcurra el tiempo programado (hasta 120 minutos) y te avisará con una señal sonora. Es un sistema muy cómodo y seguro, por si se te echas una siesta mientras el horno está encendido... Ya sabes lo difícil que es limpiar la puerta y los cristales del horno, especialmente los bordes y las esquinas. Nuestros hornos están provistos de unas grapas especiales que permiten desmontar la puerta rápida y fácilmente para que puedas limpiarla cómodamente con total seguridad y tener un mejor acceso al interior del horno.
