# Frigorífico combinado de libre instalación, referencia 3FFK-6636X de Fagor. Fondo: 60. Display: interior

- Propiedad del archivo: CONSTRUNARIO
- Formato: FIEBDC-3/2012
- Programa: Construnario Versión 3.51
- Fecha de los precios: 02/08/2022
- Divisa: EUR

**3FFK_6636X** u Frigorífico combinado de libre instalación, referencia 3FFK-6636X de Fagor. Fondo: 60. Display: interior
¿A quien le gusta descongelar el frigorífico? Desde ahora no tendrás que hacerlo más. La tecnología Total NoFrost controla el nivel de humedad en el frigorífico y el congelador para garantizar que no se forme nunca escarcha. No sólo no tendrás que desescarchar nunca el frigorífico, sino que además la tecnología Total NoFrost mantiene los alimentos frescos durante mas tiempo y mejora la higiene, ya que una temperatura estable minimiza el riesgo de que se reproduzcan las bacterias. Tú no tienes que hacer nada más que disfrutar de tu tiempo con toda comodidad. Si el frigorífico encaja perfectamente en tu cocina, pero la puerta se abre en el sentido contrario al que deseas, no te preocupes. Los frigoríficos con puerta universal están provistos de agujeros de fijación a ambos lados de la puerta, para que la montes donde más te conviene. Y si más adelante renuevas tu cocina o te mudas de casa, podrás cambiar fácilmente la orientación de la puerta. ¿No quieres gastar mucho en electricidad? ¡Elige bien la clase energética! El frigorífico funciona las 24 horas, 365 días al año, y cada segundo de funcionamiento es un ahorro potencial para ti. Los frigoríficos de clase E consumen hasta un 20 % menos que los de clase F. Además, reducir el consumo eléctrico también es bueno para el medio ambiente. Económico y ecológico a la vez.
