# Lavadora carga frontal, referencia 3FE-7212 de Fagor. 15 programas

- Propiedad del archivo: CONSTRUNARIO
- Formato: FIEBDC-3/2012
- Programa: Construnario Versión 3.51
- Fecha de los precios: 02/08/2022
- Divisa: EUR

**3FE_7212** u Lavadora carga frontal, referencia 3FE-7212 de Fagor. 15 programas
Imagina que tus facturas de electricidad bajan considerablemente. Sí, esto es posible. Las lavadoras con la eficiencia energética D consumen un 23 % menos de energía que las de la clase F, lo que significa el ahorro de unos 57 ciclos de lavado al año. Elige una lavadora que te permita recortar notablemente tus gastos. La ropa lavada y húmeda no debe permanecer en la lavadora por mucho tiempo. Por tanto, si sabes que no estarás en casa cuando se acabe la lavadora, utiliza la función Inicio diferido. Gracias a él, puedes retrasar el inicio del lavado hasta 24 horas. Lava tu ropa cuando más te convenga. La curiosidad de los niños puede llevarles a hacer travesuras, incluso en el cuarto de baño. Afortunadamente, las lavadoras Fagor Electrodoméstico se pueden proteger fácilmente de la curiosidad infantil, bloqueando los mandos. Así, puedes estar tranquilo, sabiendo que nadie va a apagar la lavadora o cambiar los ajustes.
