# Lavavajillas libre instalación, referencia 3LVF-423.1X de Fagor. Sensor de turbiedad Inteligente

- Propiedad del archivo: CONSTRUNARIO
- Formato: FIEBDC-3/2012
- Programa: Construnario Versión 3.51
- Fecha de los precios: 02/08/2022
- Divisa: EUR

**3LVF_4231X** u Lavavajillas libre instalación, referencia 3LVF-423.1X de Fagor. Sensor de turbiedad Inteligente
Ya no tienes que preocuparte y comprobar si el lavavajillas tiene suficiente abrillantador para que tu vajilla reluzca como nueva. Cuando el nivel de abrillantador esté bajo, un sensor especial lo detecta y enciende el indicador LED. Es el aviso de que hay que reponer el abrillantador. ¿Alguna vez te has preguntado cuánta sal queda para ablandar el agua del lavavajillas? ¡Ya no hace falta! El lavavajillas te lo dice. El sensor que detecta la falta de sal, necesaria para el buen funcionamiento del aparato, enciende el indicador LED situado en la carcasa. Se acabó preocuparse por los detalles, el aparato se encarga de todo. ¡Disfruta de la comodidad! Las cestas disponen de soportes especiales revestidos de silicona para separar las copas de vino entre sí, y reducir al mínimo su movimiento durante el ciclo de lavado, para que no se toquen y se rayen. Las copas de vino son lo más delicado de la vajilla y por esta razón, nuestros lavavajillas disponen de un accesorio especial para vasos de vino: una cesta especial revestida de goma de silicona para reducir el riesgo de rotura. Ahora puedes lavar toda tu vajilla m´s delicada con seguridad.
