# Lámpara de sobremesa para exterior, modelo Cestita Alubat de Santa&Cole. Batería recargable

- Propiedad del archivo: CONSTRUNARIO
- Formato: FIEBDC-3/2012
- Programa: Construnario Versión 3.51
- Fecha de los precios: 02/08/2022
- Divisa: EUR

**Cestita Alubat** u Lámpara de sobremesa para exterior, modelo Cestita Alubat de Santa&Cole. Batería recargable
Cestita Alubat es el nuevo miembro de la familia Cesta. Sólida aún siendo liviana, está preparada para todo tipo de excursiones en el interior y el exterior. Su estructura de aluminio, con globo plástico cerrado para mejor estanqueidad y con batería recargable, se presenta distinguida por su sobriedad.
