# Sistema de bandejas XL 64 de Bito. El contenedor XL más bajo

- Propiedad del archivo: CONSTRUNARIO
- Formato: FIEBDC-3/2012
- Programa: Construnario Versión 3.51
- Fecha de los precios: 03/08/2022
- Divisa: EUR

**XL64BIT** m Sistema de bandejas XL 64 de Bito. El contenedor XL más bajo
Las Bandejas BITO XLT 64 disponen de la misma estructura que los contenedores BITO XL en lo que respecta al tamaño interior de la base y a las dimensiones de los contenedores apilables de norma europea. Ello hace que la bandeja sea compatible para apilarse con contenedores apilables de norma europea y que los contenedores de 600 x 400 mm puedan colocarse sin mayor problema sobre la bandeja. Todo embalaje, con dimensiones norma europea de hasta 200 x 150 mm, pueden ponerse y posicionarse con estabilidad de manera que no resbalen sobre la bandeja empleando elementos de fijación.
