# Montacoches de tijera de Duplex Park. Con persona a bordo

- Propiedad del archivo: CONSTRUNARIO
- Formato: FIEBDC-3/2012
- Programa: Construnario Versión 3.51
- Fecha de los precios: 05/08/2022
- Divisa: EUR

**MONTIJPA** u Montacoches de tijera de Duplex Park. Con persona a bordo
Recorrido: 2500/4000mm Capacidad de carga: 3000Kg Motor: 4Kw Corriente 380 trifásico Sistema de elevación: Hidráulico Superficie útil de la base: 5360x2700mm Profundidad foso: 670mm
