# Calderas de aceite térmico de Aningas. De 10.000 kcal/h a 10.000.000 kcal/h

- Propiedad del archivo: CONSTRUNARIO
- Formato: FIEBDC-3/2012
- Programa: Construnario Versión 3.51
- Fecha de los precios: 31/08/2022
- Divisa: EUR

**CALACTERANI** u Calderas de aceite térmico de Aningas. De 10.000 kcal/h a 10.000.000 kcal/h
Opciones de calentamiento: Electricidad Combustibles líquidos: Fuel, Gasoil Combustibles gaseosos: Gas Natural, Gas Propano, Biogás, Gases Efluentes. Recuperación de calor en motores o turbinas de cogeneración Biomasa Características: Normas de diseño, construcción y mantenimiento UNE 9-310, DIN 4754, VDI 3033, RD 769/1999, RD 2060/2008 y RD 560/2010 Marcado directiva 97/23/CE DEP Vigilancia indirecta con intervalos de supervisión de 24 horas (o 72 horas opcional) Alta velocidad y turbulencia del aceite térmico Elevada superficie de calefacción Baja carga térmica Cámara de combustión sobredimensionada Sin inercia térmica (No se alcanza, en ningún caso, la temperatura máxima de película del aceite térmico) Disposición vertical u horizontal Ubicación sobre cualquier superficie plana y a nivel. No requiere acceso inferior Posibilidad de ejecución en skid
