# Depuradora biológica estándar, modelo BIOTRIT® SBR de Aquatreat. De 20 a 1.000 habitantes

- Propiedad del archivo: CONSTRUNARIO
- Formato: FIEBDC-3/2012
- Programa: Construnario Versión 3.51
- Fecha de los precios: 11/11/2022
- Divisa: EUR

**BIOTRITSBR** u Depuradora biológica estándar, modelo BIOTRIT® SBR de Aquatreat. De 20 a 1.000 habitantes
BIOTRIT® es una depuradora biológica compacta de tratamiento de aguas residuales con operativa por cargas (SBR), que trabaja en el rango de aireación prolongada y utiliza eyectores (oxyjets) como sistemas de aireación. Está configurada en un sólo depósito y diseñada bajo los principios de economía y ausencia de olores y ruidos. Nuestros Ingenieros estudian la posibilidad de adaptar las medidas de los equipos en aquellos casos que las características de la obra impida la instalación de los equipos estándar. La compacidad de la depuradora facilita la instalación y puesta en marcha de la depuradora, reduciendo los costes de ejecución. La operativa por cargas le otorga una gran flexibilidad para absorber los caudales punta inesperados; de hecho, éste punto es clave porque en los pequeños núcleos de población se aprecian caudales instantáneos que pueden llegar a ser hasta más de 10 veces el caudal medio diario. Además, permite una perfecta clarificación del fango, al disponer de la superficie total del depósito para decantar. El rango de aireación prolongada permite alcanzar altos rendimientos de eliminación de contaminación. Para aguas residuales urbanas (cargas de DBO5 entre 300 y 400 mg/l) se consiguen valores del orden del 95%. Operar en aireación prolongada significa que la carga másica del reactor es inferior a 0,07 kg DBO5 / kg MLSS·día y la carga volúmica, que te define el volumen mínimo de reacción, inferior a 0,36 kg DBO5 / m3·día. La carga volúmica en las BIOTRIT varía entre 0,24 y 0,36 kg DBO5 / m3·día. Las oxyjets toman el oxígeno del aire y, por efecto venturi, lo inyectan en el seno del fluido. La proyección simultánea de aire y agua mantiene agitado el depósito, evitando sedimentaciones y volúmenes muertos, y homogeneizando la mezcla de flóculos bacterianos y el agua a tratar (licor mixto).
