# Luminaria estanca, referencia LP613CE de Airis. IP66 PC 680 mm

- Propiedad del archivo: CONSTRUNARIO
- Formato: FIEBDC-3/2012
- Programa: Construnario Versión 3.51
- Fecha de los precios: 04/11/2022
- Divisa: EUR

**LP613CE** u Luminaria estanca, referencia LP613CE de Airis. IP66 PC 680 mm
Material Plástico Grado de protección IP66 Difusor Translúcido Fuente de alimentación Estándar Factor de potencia 0,95 Ángulo al 50% 117º Temperatura de trabajo -25ºC / +40ºC
