# Downlight, referencia DL208CE de Airis. 8" 20W

- Propiedad del archivo: CONSTRUNARIO
- Formato: FIEBDC-3/2012
- Programa: Construnario Versión 3.51
- Fecha de los precios: 04/11/2022
- Divisa: EUR

**DL208CE** u Downlight, referencia DL208CE de Airis. 8" 20W
Acabado Translúcido Grado de protección IP20 Fuente de alimentación Estándar Factor de potencia 0.95 Ángulo al 50% 160°/100° Temperatura de trabajo -20ºC / +40ºC
