# Descargador de rayos y sobretensiones transitorias, referencia 370213 de Dena. Para líneas monofásicas (F+N) de 220 V

- Propiedad del archivo: CONSTRUNARIO
- Formato: FIEBDC-3/2012
- Programa: Construnario Versión 3.51
- Fecha de los precios: 08/09/2022
- Divisa: EUR

**370213_DEN** u Descargador de rayos y sobretensiones transitorias, referencia 370213 de Dena. Para líneas monofásicas (F+N) de 220 V
Protector combinado del tipo 1 y 2 (clase B+C), indicado para la protección de líneas de baja tensión contra descargas de rayo y sobretensiones transitorias de hasta 50kA (10/350) en redes TT (TNS). Recomendado para instalaciones industriales, y edificios con sistemas de protección externa contra el rayo.
