# Planta de reutilización de aguas grises Oxycompact GW de Estaciones Depuradoras

- Propiedad del archivo: CONSTRUNARIO
- Formato: FIEBDC-3/2012
- Programa: Construnario Versión 3.51
- Fecha de los precios: 08/09/2022
- Divisa: EUR

**OXYGW** u Planta de reutilización de aguas grises Oxycompact GW de Estaciones Depuradoras
Planta de reutilización de aguas grises OXYCOMPACT GW, para el tratamiento de aguas de duchas, bañeras y lavamanos, para su reutilización en inodoros y riego de zonas verdes. En el edificio donde se vaya a realizar la instalación de una OXYCOMPACT GW, es necesario disponer de una canalización independiente tanto de recogida de aguas grises, como de suministro de aguas tratadas. VENTAJAS • Permite ahorrar un 30 – 40% de consumo de agua potable. • Tratamiento robusto y muy efectivo. • Equipo compacto, de reducidas dimensiones e instalación muy sencilla. • Simplicidad de operación y mantenimiento
