# Filtros automáticos autolimpiantes de malla verticales con accionamiento hidráulico de Filtromatic

- Propiedad del archivo: CONSTRUNARIO
- Formato: FIEBDC-3/2012
- Programa: Construnario Versión 3.51
- Fecha de los precios: 08/09/2022
- Divisa: EUR

**FILAUMAL** u Filtros automáticos autolimpiantes de malla verticales con accionamiento hidráulico de Filtromatic
Los filtros automáticos autolimpiantes de malla verticales con accionamiento hidráulico, se convierten en una solución de filtrado óptima que no requiere alimentación externa para su funcionamiento. Solución eficaz para pequeños y medianos caudales, con un amplio rango de grados de filtración. Características: Elemento filtrante: Cartucho formado por varias mallas de acero inoxidable de alta calidad que forman un solo cuerpo, permitiendo una gran eficacia de filtración. Grados de filtración desde 5.000 hasta 5 micras. Sistema de succión: Limpieza de la malla a través de las boquillas especiales del escáner de diseño exclusivo, que aspiran las partículas de suciedad, accionado en función de la presión diferencial y/o por tiempo. El ciclo automático de limpieza no supone interrupción en el proceso de filtración. Equipamiento: Los equipos de filtrado van equipados con accionamiento hidráulico, válvula hidráulica, juntas, tornillos, manómetros, programador para la limpieza automática y presostato diferencial. Material: Cuerpo del filtro fabricado en acero al carbono, sometido a un tratamiento de granallado-fosfatado y pintado electrostáticamente interior y exteriormente en epoxi-poliéster, polimerizado después en horno a altas temperaturas. Posibilidad de fabricación en acero inoxidable y otros recubrimientos especiales para uso con agua salina. Modularidad: Posibilidad de crear agrupaciones de filtros. Características de presión: Presión máxima de trabajo: 10 kg/cm2. Bajo pedido se pueden suministrar equipos que soporten presiones de trabajo superiores. Adaptaciones: Existen soluciones especiales para instalaciones con altas temperaturas.
