# Cuadro de alumbrado exterior configurable, modelo Citi 1000 de Arelsa. Para pequeñas instalaciones

- Propiedad del archivo: CONSTRUNARIO
- Formato: FIEBDC-3/2012
- Programa: Construnario Versión 3.51
- Fecha de los precios: 09/09/2022
- Divisa: EUR

**CITI1000** u Cuadro de alumbrado exterior configurable, modelo Citi 1000 de Arelsa. Para pequeñas instalaciones
La serie CITI lleva más de quince años en el mercado con una enorme aceptación. Robusto, sobrio y seguro, es un cuadro flexible con gran capacidad para alojar reguladores de %ujo, sistemas de telegestión y múltiples circuitos de salida siguiendo los requerimientos de nuestros clientes.
