# Teleducha 120 3jet PowderRain, referencia 26014000 de hansgrohe

- Propiedad del archivo: CONSTRUNARIO
- Formato: FIEBDC-3/2012
- Programa: Construnario Versión 3.51
- Fecha de los precios: 12/09/2022
- Divisa: EUR

**26014000** u Teleducha 120 3jet PowderRain, referencia 26014000 de hansgrohe
Cabezal: 125 mm Tipo de chorro: PowderRain, Rain, Whirl Cambio de chorro con el botón Select Máximo caudal a 3 bar: 11 l/min Sistema antical QuickClean
