# Sistema de eliminación de humedades por electro ósmosis Mursec Eco de Humicontrol

- Propiedad del archivo: CONSTRUNARIO
- Formato: FIEBDC-3/2012
- Programa: Construnario Versión 3.51
- Fecha de los precios: 12/09/2022
- Divisa: EUR

**MURSEC ECO** m2 Sistema de eliminación de humedades por electro ósmosis Mursec Eco de Humicontrol
El dispositivo MURSEC ECO multifrecuencia de electroosmosis inalámbrica o electro-físico emite una señal pulsante de muy baja frecuencia que actúa sobre las moléculas de agua presentes en los poros y capilares del muro, les cambia la polaridad y provoca que la humedad descienda a través del muro hacia el subsuelo. MURSEC ECO inalámbrico es un dispositivo totalmente electrónico basado en la tecnología multifrecuencia VLF (Very Low Frecuency) que actúa sobre un radio de acción determinado permitiendo la reducción de la humedad y el secado de paredes, muros y suelos, y evitando que la humedad vuelva a remontar en el futuro. Y todo sin perforaciones, sin cables y sin electrodos. El sistema MURSEC ECO es único gracias a la emisión de multifrecuencias que permite personalizar la señal entre 36Hz y 1kHz, y secar de forma optimizada cada uno de los materiales de obra (ladrillo, piedra, tapial, …). Cada material tiene su frecuencia óptima de secado, y nuestro sistema se adapta para maximizar la capacidad de penetración y secado de cada uno de ellos. La personalización de la señal también nos permite optimizar el radio de cobertura y llegar a todos los rincones
