# Contador modular monofásico digital, referencia CONTAX D-6521 S0 de Orbis

- Propiedad del archivo: CONSTRUNARIO
- Formato: FIEBDC-3/2012
- Programa: Construnario Versión 3.51
- Fecha de los precios: 13/09/2022
- Divisa: EUR

**OB707100** u Contador modular monofásico digital, referencia CONTAX D-6521 S0 de Orbis
Contador digital monofásico de dos módulos de anchura. Medida directa 10 (65) A. Display LCD digital, 5 dígitos + 1 decimal sin puesta a cero. Comunicación por salida de impulsos opto-aislada. LED indicador de consumo. Accesorios: Colector de impulsos con salida RS485 ASCII CONTAX NET (OB708300) / Colector de impulsos con salida RF CONTAX NET RF (OB708310) / Caja de superficie 2 módulos (OB140601).
