# Contador de agua caliente, referencia AN 130 de Sensus. Chorro múltiple, dial seco e impulsor de paletas

- Propiedad del archivo: CONSTRUNARIO
- Formato: FIEBDC-3/2012
- Programa: Construnario Versión 3.51
- Fecha de los precios: 10/11/2022
- Divisa: EUR

**AN130** u Contador de agua caliente, referencia AN 130 de Sensus. Chorro múltiple, dial seco e impulsor de paletas
El sensor de flujo AN 130 es un medidor de agua caliente de chorro múltiple, dial seco e impulsor de paletas. Se puede instalar en sistemas de calefacción y refrigeración centrales y sistemas de alerta remota. Con emisor de impulsos integrado, está homologado para contadores de calefacción según la directiva europea de instrumentos de medida (MID) 2004/22/EG.
