# Membrana impermeabilizante de poliuretano monocomponente referencia Desmopol de Tecnopol

- Propiedad del archivo: CONSTRUNARIO
- Formato: FIEBDC-3/2012
- Programa: Construnario Versión 3.51
- Fecha de los precios: 15/09/2022
- Divisa: EUR

**DESMOPOL** kg Membrana impermeabilizante de poliuretano monocomponente referencia Desmopol de Tecnopol
DESMOPOL es un elastómero líquido de poliuretano mono-componente, aromático, base disolvente, de curado con la humedad ambiental que produce una membrana continua, elástica, completamente adherida al soporte, sin juntas ni solapes, 100% estanca e impermeable, cuyas propiedades la hacen excelente para su aplicación en todo tipo de superficies, ya sea en obra nueva o rehabilitación. Se aplica manualmente con rodillo de pelo corto, brocha, llana dentada o excepcionalmente mediante equipo específico eléctrico Dispone de marcado CE sobre la base de una Declaración de Prestaciones (DoP) elaborada conforme al reglamento UE305/2011.
