# Andamio motorizado referencia P45 de Saeclimber. Mástil cuadrado, muy robusto y rígido con cremallera atornillada

- Propiedad del archivo: CONSTRUNARIO
- Formato: FIEBDC-3/2012
- Programa: Construnario Versión 3.51
- Fecha de los precios: 22/09/2022
- Divisa: EUR

**P45SAE** u Andamio motorizado referencia P45 de Saeclimber. Mástil cuadrado, muy robusto y rígido con cremallera atornillada
El modelo P45 es un andamio motorizado con un mástil cuadrado, muy robusto y rígido con cremallera atornillada. Es perfecto para trabajos pesados con una altura máxima alcanzable de 250 metros y una capacidad de carga de 2.500 Kg en monomástil y de 4.500 Kg en bimástil. Gran estabilidad incluso en la configuración monomástil también con 14 m de ancho. Disponible en monomástil y bimástil para ajustarse a cualquier necesidad. Disponible en versión Free Standing con altura libre sin anclajes hasta 20 metros. También disponible con chasis motorizado. P45 utiliza el mismo mástil del PH20 y del E20.
