# Tornillo cierre cabeza precinto para caja tipo ROC42 (bolsa 4 ud.), referencia 29554 de IDE - de IDE Electric

- Propiedad del archivo: CONSTRUNARIO
- Formato: FIEBDC-3/2012
- Programa: Construnario Versión 3.51
- Fecha de los precios: 01/03/2023
- Divisa: EUR

**29554** u Tornillo cierre cabeza precinto para caja tipo ROC42 (bolsa 4 ud.), referencia 29554 de IDE - de IDE Electric
Precio: 8.69
MATERIALES: Poliamida. Imperdibles y precintables. Código EAN: 8431044326382 Código ETIM 6.0: EC002620
