# Cierre doble paletón 5 mm INOX AISI 316L 1P, referencia 48400 de IDE - de IDE Electric

- Propiedad del archivo: CONSTRUNARIO
- Formato: FIEBDC-3/2012
- Programa: Construnario Versión 3.51
- Fecha de los precios: 01/03/2023
- Divisa: EUR

**48400** u Cierre doble paletón 5 mm INOX AISI 316L 1P, referencia 48400 de IDE - de IDE Electric
Precio: 110.84
Fabricados en acero inoxidable AISI 316L. Llave doble paletón 5 mm en poliamida no incluida (Ref.48449). Para armarios hasta 800 mm de altura. Cierres para ser instalados en armarios Inox e INOX-ATEX. Código EAN: 8431044157115 Código eCl@ss 6.0: EC000327
