# Cierre 3P ATEX, referencia 48406 de IDE - de IDE Electric

- Propiedad del archivo: CONSTRUNARIO
- Formato: FIEBDC-3/2012
- Programa: Construnario Versión 3.51
- Fecha de los precios: 13/05/2024
- Divisa: EUR

**48406** u Cierre 3P ATEX, referencia 48406 de IDE - de IDE Electric
Precio: 30.01
Fabricados en zamak cromado con junta inyectada. Llave doble paletón 5 mm en poliamida no incluida (Ref.48449). Para armarios a partir de 1000 mm de altura. No incluye varillas para cierre 3P. Código EAN: 8431044090580 Código eCl@ss 6.0: EC000327
