# Cierre 3P triángulo, referencia 48415 de IDE. Incluye llave triángulo. No incluye varillas - de IDE Electric

- Propiedad del archivo: CONSTRUNARIO
- Formato: FIEBDC-3/2012
- Programa: Construnario Versión 3.51
- Fecha de los precios: 06/05/2024
- Divisa: EUR

**48415** u Cierre 3P triángulo, referencia 48415 de IDE. Incluye llave triángulo. No incluye varillas - de IDE Electric
Precio: 32.74
Carcasa fabricada en poliamida negra y lengüeta en acero. Para armarios a partir de 1000 mm de altura o puerta doble. No incluye varillas para cierre 3P. Incluye llave. Código EAN: 8431044057910 Código eCl@ss 6.0: EC000327
