# Accesorios tapa cubremódulos gris (6 mód.) de IDE - de IDE Electric

- Propiedad del archivo: CONSTRUNARIO
- Formato: FIEBDC-3/2012
- Programa: Construnario Versión 3.51
- Fecha de los precios: 02/05/2024
- Divisa: EUR

**22590** u Accesorios tapa cubremódulos gris (6 mód.) de IDE - de IDE Electric
Precio: 17.95
Tapa cubre módulos gris 6 módulos (Bolsa 50 uds.) Código EAN: 8431044775906 Código eCl@ss 6.0: EC000456
