# Cofret ip65 sup.1x9 mod.gris pt barras n&t - de IDE Electric

- Propiedad del archivo: CONSTRUNARIO
- Formato: FIEBDC-3/2012
- Programa: Construnario Versión 3.51
- Fecha de los precios: 01/03/2023
- Divisa: EUR

**CSN9PT_RR** u Cofret ip65 sup.1x9 mod.gris pt barras n&t - de IDE Electric
Precio: 51.53
MATERIALES LIBRES DE HALÓGENOS. Marco y base en ABS gris RAL 7035. Ventana transparente color Fumé con protección UV. IP65 - Superficie. /RR: Con barras de neutro y tierra. Código EAN: 8431044243603 Código ETIM 6.0: EC000379
