# Armario metálico de fijación mural, referencia GN1408040/SP de IDE. Medidas 1400x800x400 PO/SP-IP66 - de IDE Electric

- Propiedad del archivo: CONSTRUNARIO
- Formato: FIEBDC-3/2012
- Programa: Construnario Versión 3.51
- Fecha de los precios: 19/01/2023
- Divisa: EUR

**GN1408040_SP** u Armario metálico de fijación mural, referencia GN1408040/SP de IDE. Medidas 1400x800x400 PO/SP-IP66 - de IDE Electric
Precio: 1011.60
Grado de protección Armarios puerta única IP66 / NEMA 1, 12, 4 Armarios puerta doble IP55 / NEMA 1, 12 Armarios enlazables IP54 Resistencia al impacto Puerta opaca Hasta IK10 Puerta transparente Hasta IK09 Rango de temperatura ambiente -25 ºC / +40 ºC Tensión máxima asignada de empleo 1000 V AC / 1500 V DC Código EAN: 8431044391571 Código eCl@ss 8.0: EC000261
