# Tira de led resistente al agua, 25 w, blanco de Avance luz

- Propiedad del archivo: CONSTRUNARIO
- Formato: FIEBDC-3/2012
- Programa: Construnario Versión 3.51
- Fecha de los precios: 06/10/2022
- Divisa: EUR

**LEDTIRAW25L** u Tira de led resistente al agua, 25 w, blanco de Avance luz
La nueva línea de LED tira waterproof está equipada con LED 5050 (trichip) de alta luminosidad y encapsulada en aluminio con lente de 30º, 60º o 120º, permite un grado de protección IP65 para todas las aplicaciones pues permite una limpieza directa sin ninguna precaución, ideal para la iluminación indirecta en tallas, vitrinas, muebles de cocina, iluminación de exterior, etc.
