# Aplique led para pared de Avance luz. 6,5W

- Propiedad del archivo: CONSTRUNARIO
- Formato: FIEBDC-3/2012
- Programa: Construnario Versión 3.51
- Fecha de los precios: 06/10/2022
- Divisa: EUR

**vwall6RGB** u Aplique led para pared de Avance luz. 6,5W
Acabado en aluminio anodizado con una sola salida, o dos salidas de proyección. Fácil instalación y bajo coste de mantenimiento.
