# Diferencial puro, gama vivienda, referencia GWD4452 de Gewiss. 2P. 25A

- Propiedad del archivo: CONSTRUNARIO
- Formato: FIEBDC-3/2012
- Programa: Construnario Versión 3.51
- Fecha de los precios: 11/10/2022
- Divisa: EUR

**GWD4452** u Diferencial puro, gama vivienda, referencia GWD4452 de Gewiss. 2P. 25A
La serie 90 Residencial se compone de los principales elementos de protección utilizados en cuadros de vivienda. La gama se compone de RB60 magnetotérmicos de 1P/1P+N/2P curva C de 10 a 40A no accesoriables e IDP NA-B diferenciales puros de 2 polos tipo AC con sensibilidad 30mA no accesoriables.
