# Bañera con zona de confort, modelo Asymmetric Duo de Kaldewei. 1700x800x425

- Propiedad del archivo: CONSTRUNARIO
- Formato: FIEBDC-3/2012
- Programa: Construnario Versión 3.51
- Fecha de los precios: 04/11/2022
- Divisa: EUR

**740_KAL** u Bañera con zona de confort, modelo Asymmetric Duo de Kaldewei. 1700x800x425
Contraste interesante entre la clara forma del reborde de la bañera y el lenguaje de formas ergonómico y fluido del espacio interior Superficie de apoyo de generosas dimensiones, también utilizable como superficie de asiento o para posicionar los sistemas Recubrimiento de desagüe vitrificado y pomo de rebosadero integrados en el diseño de la bañera Bañarse en pareja: dos inclinaciones de respaldo idénticas y desagüe en el centro Realizada en acero vitrificado KALDEWEI
