# Rastreles de madera maciza de Siero Lam. Castaño finger

- Propiedad del archivo: CONSTRUNARIO
- Formato: FIEBDC-3/2012
- Programa: Construnario Versión 3.51
- Fecha de los precios: 13/10/2022
- Divisa: EUR

**RASTRElSIE** mes Rastreles de madera maciza de Siero Lam. Castaño finger
Los rastreles son listones de madera maciza que sirven para sujetar tarima, decking o fachada al suelo, pared o techo. Como norma general para el rastrel, se aconseja elegir una especie de madera con una densidad superior a la de la tarima que queramos instalar.
