# Panel para techos modulares, sistema Focus™ Ez de Ecophon. Aplicaciones con elevadas exigencias acústicas e inteligibilidad del habla. Medidas: 600x600x40 mm

- Propiedad del archivo: CONSTRUNARIO
- Formato: FIEBDC-3/2012
- Programa: Construnario Versión 3.51
- Fecha de los precios: 08/03/2024
- Divisa: EUR

**FOCUEZ_6060** m Panel para techos modulares, sistema Focus™ Ez de Ecophon. Aplicaciones con elevadas exigencias acústicas e inteligibilidad del habla. Medidas: 600x600x40 mm
Ecophon Focus™ Ez tiene una retícula empotrada visible con diseño de canto que crea un plano inclinado, lo cual aporta al techo una singularidad adicional de diseño. Para aplicaciones con elevadas exigencias acústicas e inteligibilidad del habla. • Absorción clase A • Cantos pintados • Nuevo diseño de placas de fácil desmontaje
