# Panel para techos modulares, sistema Focus™ Lp de Ecophon. Sistema de retícula semioculta. Medidas: 600x600x20 mm

- Propiedad del archivo: CONSTRUNARIO
- Formato: FIEBDC-3/2012
- Programa: Construnario Versión 3.51
- Fecha de los precios: 08/03/2024
- Divisa: EUR

**FOCUSLP_6060** m Panel para techos modulares, sistema Focus™ Lp de Ecophon. Sistema de retícula semioculta. Medidas: 600x600x20 mm
Ecophon Focus™ Lp presenta un sistema de retícula semioculta que se utiliza para destacar la dirección dentro de la estancia. Muestra una junta mayor entre las placas coincidiendo con la dirección destacada, y una junta más estrecha en la otra dirección. El sistema consta de placas estándar Focus™ Lp y placas técnicas Focus™ Lp. • Absorción clase A • Cantos pintados • Resalta la dirección con cantos bien definidos y nítidos
