# Panel para aplicaciones verticales, Akusto™ C Akutex HS de Ecophon. Adecuado para zonas de piscina. Medidas: 2700x600x40

- Propiedad del archivo: CONSTRUNARIO
- Formato: FIEBDC-3/2012
- Programa: Construnario Versión 3.51
- Fecha de los precios: 08/03/2024
- Divisa: EUR

**AKUSTO_WALLCAK** m Panel para aplicaciones verticales, Akusto™ C Akutex HS de Ecophon. Adecuado para zonas de piscina. Medidas: 2700x600x40
Ecophon Akusto™ Wall C Akutex HS tiene una retícula oculta y un borde biselado, creando así una estrecha ranura entre cada panel. Adecuada para zonas de piscina y compatible con una elevada humedad, corrosividad y flujo directo ocasional de agua. • Absorción clase A • Bordes pintados • Sistema resistente al agua
