# Sistema fonoabsorbente Hygiene Performance™ Baffle de Ecophon. Muy adecuado para zonas húmedas. Medidas:1200x600x50

- Propiedad del archivo: CONSTRUNARIO
- Formato: FIEBDC-3/2012
- Programa: Construnario Versión 3.51
- Fecha de los precios: 08/03/2024
- Divisa: EUR

**HYGIENEP_BAF** m2 Sistema fonoabsorbente Hygiene Performance™ Baffle de Ecophon. Muy adecuado para zonas húmedas. Medidas:1200x600x50
Ecophon Hygiene Performance™ Baffle es un sistema fonoabsorbente fácil de limpiar y con planchas verticales muy adecuadas para zonas húmedas. Las planchas soportan un grado avanzado de limpieza; por ejemplo, un lavado regular de vapor y presión alta/baja. • Absorción clase A • Revestimiento Akutex HS con bordes pintados • Para zonas húmedas con un grado avanzado de limpieza
