# Lavabo ovalado, referencia 4120 80 01 de la serie Vicare de Villeroy. 800x550 mm

- Propiedad del archivo: CONSTRUNARIO
- Formato: FIEBDC-3/2012
- Programa: Construnario Versión 3.51
- Fecha de los precios: 02/11/2022
- Divisa: EUR

**41208001** u Lavabo ovalado, referencia 4120 80 01 de la serie Vicare de Villeroy. 800x550 mm
Precio: 591.00
Porcelana sanitaria. disponible también en CeramicPlus. fijación con 2 tornillos de espárrago M10x120 mm. según los requerimientos de DIN 18040
