# Lavabo doble serie Finion, referencia 4139 DG R1 de la serie Finion de Villeroy. 1300 x 470 mm. Blanco

- Propiedad del archivo: CONSTRUNARIO
- Formato: FIEBDC-3/2012
- Programa: Construnario Versión 3.51
- Fecha de los precios: 02/11/2022
- Divisa: EUR

**4139DGR1** u Lavabo doble serie Finion, referencia 4139 DG R1 de la serie Finion de Villeroy. 1300 x 470 mm. Blanco
Precio: 1569.00
Lavabos elegantes: el elemento de filigrana destacado de Villeroy & Boch Los lavabos dobles proporcionan la máxima funcionalidad CeramicPlus para una limpieza rápida e higiénica Diseño mate muy de moda con elevada resistencia disponible en color Stone White TitanCeram proporciona formas únicas de filigrana en el diseño de los cuartos de baño
