# Lavabo sobre encimera rectangular, referencia 4172 58 BC de la serie Artis de Villeroy. 80 x 380 mm, sin rebosadero, bicolor

- Propiedad del archivo: CONSTRUNARIO
- Formato: FIEBDC-3/2012
- Programa: Construnario Versión 3.51
- Fecha de los precios: 02/11/2022
- Divisa: EUR

**417258BC** u Lavabo sobre encimera rectangular, referencia 4172 58 BC de la serie Artis de Villeroy. 80 x 380 mm, sin rebosadero, bicolor
Precio: 948.00
- Lavabo sobre encimera rectangular. - Medidas: 580 x 380 mm. - Peso: 10,7 kg. - Sin rebosadero. - Para grifería mural o grifería con cuerpo más alto. - Sin bancada de grifería. - TitanCeram. - CeramicPlus. - Programa de muebles LEGATO. Código EAN: 4051202544157
