# Bidé suspendido, referencia 4433 00 RW de la serie Memento de Villeroy. 375x560. Mate

- Propiedad del archivo: CONSTRUNARIO
- Formato: FIEBDC-3/2012
- Programa: Construnario Versión 3.51
- Fecha de los precios: 02/11/2022
- Divisa: EUR

**443300RW** u Bidé suspendido, referencia 4433 00 RW de la serie Memento de Villeroy. 375x560. Mate
Precio: 970.00
Bidé de diseño llamativo y minimalista El bidé suspendido complementa el inodoro suspendido Diseño mate muy de moda con elevada resistencia disponible en color Stone White Diseño intachable con fijaciones ocultas Cerámica sanitaria de larga vida útil y fácil de limpiar
